# energetische Sanierung Fechthalle
Angebotsaufforderung (GAEB DA XML 3.2, DA83)
Projekt: 2215
Währung: EUR
Vergabeart: Innovationspartnerschaft
Erstellt mit: AVAPLAN, AVAPLAN win64bit 23.2.2.3201, 14.08.2026

## Allgemeine Angaben zur Baustelle
Energetische Sanierung der Fechthalle,
Jupp-Gauchel-Straße 16 in 56075 Koblenz-Oberwerth.

Das Bauvorhaben kann über die Jupp-Gauchel-Str. erreicht werden.
Parkplätze stehen auf dem Gelände nach Absprache mit dem Nutzer
zur Verfügung.

Stellflächen für Baustelleneinrichtung und Container sind ebenfalls
nach Absprache mit dem Nutzer auf dem Gelände vorhanden.

Die Sanierungsmaßnahme findet im Erd- und Obergeschoss der Halle
statt. Die Werkstätten in der Ebene 1 (Erdgeschoss) werden weiterhin in
Betrieb sein.
Die Halle wird im Zeitraum der Maßnahme nicht genutzt.
Da der Bestand weitestgehend erhalten bleibt, ist mit erhöhten Schutzmaßnahmen
vorzugehen.
Die einzelnen Baustellenbereiche sind mittels Staubschutz dauerhaft und konsequent
von den restlichen Räumlichkeiten abzutrennen.

Sämtliche Schutzmaßnahmen sind über die gesamte Bauzeit intakt zu halten!

Die Transportwege für den Abbruch sowie etwaigen Materialtransport werden nach
Absprache mit Nutzer und Bauleitung erfolgen.

Die Notausgänge und der Fluchtweg sind dauerhaft freizuhalten.

Im gesamten Baustellenbereich herrscht striktes Rauchverbot!

Bitte beachten Sie, dass die Waschbecken/ Toiletten
nicht für bauliche Abwässer zweckentfremdet werden
dürfen.

Die Mannstärke ist so zu wählen, dass zwei Kolonnen parallel arbeiten können, sofern nötig.
Z.B. getrennt nach Außenbereich und Innenbereich.

WICHTIG: Der Innenraum der Fechthalle, insbesondere die Nut- und Federschalung wird nicht erneuert und darf nicht beschädigt werden. Somit ist ein besonderer Wert auf den Bestandsschutz zu legen und die Arbeiten - insbesondere Rückbau - behutsam durchzuführen.
Bzgl. des Schutzes vor Regenfällen ist geplant das Dach sukzessive zu öffnen und direkt wieder zu verschließen. Der Mehraufwand für die vorgenannte Vorgehensweise ist in die einzelnen Positionen mit einzukalkulieren.

Alle im Anschluss an das Leistungsverzeichnis beigefügte Anlagen, wie
Pläne, Zeichnungen, Fotodokumentation etc. sind ein wichtiger
Bestandteil des Leistungsverzeichnisses und bei der Kalkulation des
Angebotes unbedingt zu beachten!
Hierbei wird nochmals darauf verwiesen:
Die Zeichnungen sind keine Fertigungszeichnungen!

## B Zusätzliche technische Vorbemerkungen
B  Zusätzliche technische Vorbemerkungen

B - 1 VOB - als Vertragsbindungen gilt die jeweils
neueste Fassung der VOB sowie die allgemeinen und
zusätzlichen Vertragsbedingungen in diesem
Leistungsverzeichnis.

B - 2 DIN-Normen - ergänzend zu den in der VOB
enthaltenen DIN-Normen gelten nachstehend aufgeführte
DIN-Normen in der z. Z. gültigen Fassung.

B - 3 Örtliche Gegebenheiten - Es wird empfohlen, dass sich
der Bieter über die baulichen Gegebenheiten informiert.
Nachforderungen aus Unkenntnis der örtlichen
Gegebenheiten werden grundsätzlich nicht anerkannt.

B - 4 Art und Umfang der Leistung -  Der Angebotspreis
umfasst alle Kosten und Zusatzkosten für die
Herstellung, Lieferung und Montage der Elemente.

B - 5 Die Einheitspreise bzw. der Pauschalpreis sind
Festpreise incl. allen Material-, Neben- und Lohnkosten
und gelten für die Dauer der Baumaßnahme.

B - 6 Der Auftragnehmer ist zur Beseitigung des von
seinen Arbeiten herrührenden  Bauschutts und
Verpackungsmaterials laufend selbst verpflichtet.

B - 7 Mehrkosten aufgrund mangelhafter Leistungen aus
Vorgewerken werden nur anerkannt und bezahlt, wenn der
Bauleitung diese Mängel mindestens 3 AT vor Ausführung
schriftlich angezeigt und vom Bauleiter beauftragt
wurden.

B - 8 Es wird empfohlen, dass sich der Auftragnehmer
vor Angebotsabgabe mit den örtlichen Verhältnissen vertraut macht.

B - 9 In den Angebotspreisen sind die
Fachingenieurleistungen wie Dimensionierungen,
Eigenüberwachung der amtlichen DIN-Vorschriften etc.
einzurechnen.

B - 10 Alle Einheitspreise gelten für fertige
Arbeit, ausgeführt nach den anerkannten, neuesten und
besten Regeln der Technik einschl. Haupt- und
Nebenmaterialien, auch wenn diese nicht besonders
erwähnt werden, aber zur Herstellung der fertigen
Arbeit und kompletten Anlage erforderlich sind. (sh.
VOB, Teil A, § 9, Nr. 6)

B - 11 zur Verfügung gestellte Lagerabstellplätze sowie
Straßen und Wege sind in den ursprünglichen Zustand zu
versetzen.

B - 12 Der Auftragnehmer ist für die Einhaltung der
behördlichen und bauberufsgenossenschaftlichen
Vorschriften gegenüber allen Beteiligten alleine
verantwortlich. Alle erforderlichen Schutzmaßnahmen
sind in die Einheitspreise einkalkuliert. Die UVV
werden Bestandteil dieses Auftrages.

Grundsätzlich gelten alle gültigen Normen, Richtlinien und
technischen Regeln mit aktuellem Stand.
Sollten in diesem LV Richtlinien, Normen oder Vorschriften
erwähnt oder aufgelistet sein, kann diese Auflistung keinen
Anspruch auf Vollständigkeit erheben. Nicht erwähnte Normen
oder Vorschriften behalten damit weiterhin Gültigkeit .
Die im Folgenden aufgeführten technischen und
gewerkbezogenen Beschreibungen gelten über das gesamte LV
und werden nicht gesondert wiederholt.

Für die in der Leistungsbeschreibung enthaltenen Leistungen
gelten insbesondere folgende Regelungen gemäß VOB/ C :
- DIN 18 299 Allgemeine Regelungen für Bauarbeiten
jeder Art
- DIN 18459 Abbruch - und Rückbauarbeiten
- DIN 18351 Vorgehängte Hinterlüftete Fassaden
- DIN 18360 Metallbauarbeiten

## Fassade
EP-Anteile: Material; Lohn

### Titel 1 Baustelleneinrichtung

**1.1 Baustelleneinrichtung**
*** Pauschalposition
Liefern und einrichten auf dafür zugewiesenen Flächen,
vorhalten für die Dauer der Arbeiten und wieder entfernen. Inkl.
aller zur Ausführung der Arbeiten benötigten Geräte und
Werkzeuge.
Die Bereitstellung des Fassadengerüstes erfolgt bauseits. Ein
ggfs. notwendiger, abschnittsweiser Rückbau des
Fassadengerüstes im Zuge der Arbeiten ist rechtzeitig mit der
Bauleitung und dem Gerüstbauer abzustimmen.

Einzukalkulieren sind alle erforderlichen Vorkehrungen, z.B.
· regelmäßige Teilnahme an Baubesprechungen
· Geräte, Maschinen
· Fördergeräte, Hebezeug
· Kran falls erforderlich (bauseits wird kein Kran gestellt)
· Container für Lagerung falls erforderlich
· Arbeitsbühnen
· Protokollierung und Abgleich der tatsächlichen mit den
zulässigen Toleranzen
Menge: 1,000 psch

**1.2 Dokumentation**
*** Pauschalposition
Für alle relevanten Positionen dieses Leistungsverzeichnisses
sind Dokumentationsunterlagen vom Auftragnehmer zu
erstellen und vor der Abnahme digital
vorzulegen.
Insbesondere Datenblätter, statische Nachweise, Ausführungs- und Werkstattzeichnungen.
Menge: 1,000 psch

**1.3 Dübelzugversuche**
Durchführung und Protokollierung von Dübelzugversuchen
zur Ermittlung der Dübeltragfähigkeit bei nicht DIN-gerechten
Verankerungsuntergründen für die Montage einer vorgehängten
hinterlüfteten Fassade als Grundlage zur Erarbeitung der
Objektstatik.
Menge: 25,000 St

### Titel 2 Dämmarbeiten

#### Bereich 2.1 Untergrundvorbereitung/ Schutzmaßnahmen

**2.1.1 Schutz von angrenzenden Bauteilen (Verunreinigungen)**
Schutz von angrenzenden Bauteilen (Verunreinigungen)

Vollflächiges Abkleben/Abdecken von angrenzenden Bauteilen wie z. B. Fenster, Türen, Ein- und Anbauteilen, Bodenflächen, Treppen, etc. zum Schutz vor Verunreinigungen mit geeignetem Material, wie z. B. PE-Folie, Malervlies oder Milchtütenpapier, einschl. dem Vorhalten und dem Beseitigen, nach Abnahme der Bauleistungen.
Menge: 236,000 m²

**2.1.2 Untergrundreinigung Hochdruck**
Untergrundreinigung Hochdruck

Vorhandene Wandflächen mit
Wasserhochdruckreiniger kalt reinigen. Nicht fest haftende Bestandteile, Farbanstriche, etc. vollständig entfernen.

Schmutzwasser und abgelösten Farbanstrich entsprechend
den örtlichen Bestimmungen auffangen und entsorgen.
Menge: 762,000 m²

**2.1.3 Altputz abstemmen**
Altputz abstemmen

Nichttragfähigen oder hohlliegenden Altputz abstemmen
einschl. Schuttbeseitigung; Putzdicke bis 25 mm;
Betroffene Bereiche sind vor Beginn der Ausführung mit der Bauleitung abzustimmen.

Alle Öffnungen > 2,5 m² werden beim Aufmaß abgezogen.
Besondere Maßnahmen zum Schutz von Bauteilen, wie
Fenster, Türen, Vordächer z.B. staubdichtes Abkleben
mit Schutzfolie, sind einzukalkulieren; Beschädigungen
gehen zu Lasten des Auftragnehmers.
Menge: 50,000 m²

**2.1.4 Beiputzarbeiten**
Beiputzarbeiten

Unterputz herstellen zum Aufputzen von Fehlstellen, Unebenheiten oder abgestemmten
Putzflächen, Putzdicke bis 20 mm mittlerer Schichtdicke.
Liefern und ausführen inkl. aller Nebenarbeiten wie Untergrundreinigung und Grundierung.

Angebotenes Produkt:

'................................................................'
vom Bieter auszufüllen
Menge: 50,000 m²

**2.1.5 mineralische Grundierung**
Außenwände für die Dämmarbeiten mit mineralischem Tiefengrund vorstreichen.

Untergrund: Bimsmauerwerk/ Kalkzementputz/ Stahlbetonwände

Liefern und ausführen.

Angebotenes Produkt:

'.................................................'
vom Bieter auszufüllen
Menge: 762,000 m²

#### Bereich 2.2 Dämmplatten

**2.2.1 Mineralwoll-Dämmplatten MW 035 d= 16 cm**
Mineralwoll-Dämmplatten MW 035 DIN EN 13162 für die Fassade liefern und fachgerecht nach Herstellervorgabe montieren.

Mineralwoll-Dämmplatten MW 035 im Format 1200 x 400 mm,
nach DIN 4102 nicht brennbar A1 nach DIN EN 13501-1,
Bemessungswert Wärmeleitfähigkeit ( DIN 4108 )
0,035 W/mK,
mit Klebe- u. Armierungsmörtel anbringen.

Verkleben mit systemzugehörigem Plattenkleber auf den
vorbereiteten Untergrund, offene Stoß- und Lagerfugen
mit geeigneten Materialien schließen (Verklebung durch
maschinellen Kleberauftrag auf den Untergrund möglich)
Dämmplattendicke 160mm

Hinweis: die Bestandsfassade ist durch Stahlbetonstützen untergliedert. Das Dämmen der Außenwand ist inkl. einer erschwerten Einbausituation im Sinne von Teilflächen zu kalkulieren. Siehe Foto.

Angebotenes Produkt:
Mineralwolle und Kleber

'.....................................................................'
vom Bieter auszufüllen
Menge: 552,000 m²

**2.2.2 Mineralwoll-Dämmplatten MW 035 d= 12 cm**
wie vor, jedoch Mineralwoll-Dämmplatten im Bereich von Stützen aufbringen. d = 12 cm

Abmessungen Stahlbetonstützen:
b/ t 50 / 50 cm bzw. 50 / 25 cm
Menge: 210,000 m²

**2.2.3 Herstellen von Aussparungen 0,25m² bis 0,5 m² in MW**
Herstellen von Aussparungen 0,25m² bis 0,5 m² in MW

Herstellen von Aussparungen rund oder eckig, Ausschnitte für Leuchten, Luftauslässe Revisionsöffnungen, Schalterelemente, Rohrdurchführungen, Kabel, etc

Einschl. dicht anarbeiten der Dämmschicht an das Bauteil sowie einarbeiten eines selbstklebenden vorkomprimierten Fugendichtbands 3-9mm und einseitig klebendes Anputzband aus
geschlossenzelligem PE-Material für den Anschluß an
angrenzende oder in die Putzebene durchdringende
Bauteile einbauen; Stärke 3mm, Breite 15 mm .

Größe von 0,25 m² - 0,5 m²
Menge: 10,000 St

**2.2.4 Zulage schwach saugende Untergründe**
Zulage schwach saugende Untergründe

Zulage zur Vorposition zum Verkleben mit
Klebemörtel spezial
auf sehr schwach saugenden Untergründen.

Liefern und ausführen.

Angebotenes Produkt:

'...............................................'
vom Bieter auszufüllen
Menge: 100,000 m²

**2.2.5 Zulage Ausklinkungen**
Zulage Ausklinkungen

Zulage für das Ausklinken der Dämmplatten beim
Anarbeiten an Fensterrahmen etc.

Zuschneiden der Dämmplatte mit bis zu drei Schnitten.
Menge: 86,000 m

**2.2.6 Zulage Ausklinkungen Leitungen**
Zulage Ausklinkungen von Elektroleitungen, welche auf Roh geführt werden.

Zuschneiden der Dämmplatte mit bis zu drei Schnitten.
Menge: 50,000 m

**2.2.7 Anarbeiten an Dauergerüstanker**
Anarbeiten an Dauergerüstanker

Fachgerechtes Anarbeiten der Dämmung an Dauergerüstanker einschließlich Putztrennung und Einlegen eines Fugendichtbandes.
Menge: 152,000 St

**2.2.8 Anarbeiten an Fensterbänke unterseitig**
Anarbeiten an Fensterbänke unterseitig

Anarbeiten der Dämmung unterseitig an die Fensterbank

Die Dämmung ist im Bereich der Fensterbänke auszusparen und nach der Montage der Fensterbänke an die Unterkante dicht anzuarbeiten.

Aussparungen für die Thermohalter der Fensterbänke

ca 2 Stk. pro m

einschl. Einarbeiten eines Fugendichtbandes 3-9 mm

Der Hohlraum unter der Fensterbank ist vollflächig auszufüllen.
Menge: 2,400 m

**2.2.9 Leibungen, Mineralwoll-Dämmplatten MW 035**
Leibungen, Mineralwoll-Dämmplatten MW 035

Mineralwoll-Dämmplatten MW 035,
nach DIN 4102 nicht brennbar A1,
Bemessungswert Wärmeleitfähigkeit ( DIN 4108 )
0,035 W/mK,
mit Klebe- u. Armierungsmörtel
in Leibungen von Öffnungen anbringen,

Dämmplattendicke 160 mm,
Breiten bis 40 cm

Liefern und ausführen.

Angebotenes Produkt:
MW und Kleber

'...................................................'
vom Bieter auszufüllen
Menge: 411,000 m

**2.2.10 Verstärkung für Beleuchtung**
Montage einer Verstärkung für Beleuchtung an der Fassade
mittels Holzbrett b = 25 cm
d = 30 mm über die gesamte Länge der Ostfassade.
Untergrund Mauerwerk
Menge: 33,000 m

#### Bereich 2.3 Verdübelung

**2.3.1 Verdübelung**
Verdübelung

Dämmplatten aus Titel 2 mit passenden Dübeln nach Herstellerangabe gem.
bauaufsichtlicher Zulassung mechanisch befestigen.
Gebäudehöhe bis 18 m.
Hinweise zur Windlastnorm gem. Hersteller beachten.

Dübelanzahl nach Erfordernis bzw. entsprechend
Dübel- und Systemklasse.

Mind. Länge ohne Altputz: Dämmstoffdicke + 35 mm
Mind. Länge mit Altputz: Dämmstoffdicke + 55 mm

Richtwert ca. 8 Stck. / m².

Liefern und ausführen.

Angebotenes Produkt:
Schlagdübel/ Schraubdübel

'........................................................'
vom Bieter auszufüllen
Menge: 762,000 m²

**2.3.2 Dübelteller Durchmesser 90 mm**
Dübelteller Durchmesser 90 mm

Liefern und ausführen.

Angebotenes Produkt:

'......................................'
vom Bieter auszufüllen
Menge: 6096,000 St

#### Bereich 2.4 Dämmung unter Decke

*Hinweis: Nachträgliche Wärmedämmung der Kellerdecke*
Technische Vorbemerkungen

Für die nachträgliche Wärmedämmung der Kellerdecke ist ein nicht-brennbarer, in der Euroklasse A1 klassifizierter Dämmstoff in formstabiler Plattenware zu verwenden. Die Sichtseite weist eine erhöhte Druckfestigkeit auf und ist einseitig mit einer  Vlieskaschierung ausgestattet.

Die angebotenen Produkte müssen folgende Eigenschaften aufweisen:

Dämmplatten
·Dämmstoff aus hoch verdichteter, Kunstharz gebundener Steinwolle mit einem Schmelzpunkt >1000° C. Die Steinwollefasern sind biolöslich. Sie erfüllen die Freizeichnungskriterien des Anhangs IV Nr. 22 der Gefahrstoffverordnung und des Abschnitts 23 des Anhangs zu §1 Chemikalien-Verbotsverordnung sowie der EU-Richtlinie 97/69/EG. Die Freigabe von Formaldehyd liegt weit unter dem Grenzwert der Klasse E1 nach DIN EN 13964. Das Einhalten der Kriterien wird durch das "RAL-Gütesiegel Mineralwolle sichergestellt.
Euroklasse: A1, nichtbrennbar, gemäß DIN EN 13501-1
Sichtseite mit erhöhter Druckfestigkeit und Vlieskaschierung,
Wärmeleitfähigkeit λ = 0,035 W/(m·K)
Gesundheitliche Unbedenklichkeit: Nachweis gemäß EU-Richtlinie 97/69
Nachweis des RAL Gütezeichens
Recyclingfähigkeit: 100%

Kleber
Mineralischer Kleber auf Zementbasis mit Kunststoffvergütung
Mörtelkleber der Klasse C2 F nach DIN EN 12004
Nachweis der Eignung für die Verklebung von Steinwolledämmplatten an tragfähige, ausreichend ebene Kellerdecken

##### Abschnitt 2.4.1 Untergrundvorbereitung/ Schutzmaßnahmen

**2.4.1.1 Schutz von angrenzenden Bauteilen (Verunreinigungen)**
Schutz von angrenzenden Bauteilen (Verunreinigungen)

Vollflächiges Abkleben/Abdecken von angrenzenden Bauteilen wie z. B. Fenster, Türen, Ein- und Anbauteilen, Bodenflächen, Treppen, etc. zum Schutz vor Verunreinigungen mit geeignetem Material, wie z. B. PE-Folie, Malervlies oder Milchtütenpapier, einschl. dem Vorhalten und dem Beseitigen, nach Abnahme der Bauleistungen.
Menge: 832,000 m²

**2.4.1.2 Untergrundreinigung/ prüfen**
Untergrundreinigung/ prüfen

Vorhandene Deckenflächen mit
Spachtel, Besen, Sauger reinigen. Eventuell vorhandene, nicht tragfähige Beschichtungen vollständig und rückstandslos entfernen. Den Untergrund säubern und von Fetten bzw. Ölen befreien.

Eignung der Kellerdecke für die Klebemontage durch Klebe- oder Abreißversuche prüfen und beurteilen.

Abgelösten Materialien entsprechend
den örtlichen Bestimmungen auffangen und entsorgen.
Menge: 832,000 m²

**2.4.1.3 Hohlstellen verspachteln.**
Hohlstellen verspachteln.

Unterputz herstellen zum Aufputzen von Fehlstellen, Unebenheiten oder abgestemmten

Putzflächen, Putzdicke bis 10 mm mittlerer Schichtdicke.

Liefern und ausführen.

Angebotenes Produkt:

'......................................................'
vom Bieter auszufüllen
Menge: 200,000 m²

**2.4.1.4 Tiefengrundierung**
Tiefengrundierung

Tragfähige, sandende Putze sowie tragfähige, mehlende Farbebeschichtungen und stark saugende Untergründe vorbehandeln mit einem Verfestiger.

Liefern und ausführen.

Angebotenes Produkt:

'.........................................'
vom Bieter einzutragen
Menge: 832,000 m²

**2.4.1.5 Haftbrücke**
Haftbrücke

Glatte Betonoberflächen und vorhandene, tragfähige, dichte, nicht mehlende Farbbeschichtungen vorbehandeln mit einem Haftvermittler.

Liefern und ausführen.

Angebotenes Produkt:

'..................................................'
vom Bieter einzutragen
Menge: 832,000 m²

##### Abschnitt 2.4.2 Deckendämmung

**2.4.2.1 Deckendämmung 120 inkl. vollflächig Mörtelkleber**
Deckendämmung inkl. vollflächig Mörtelkleber, zuschneiden, absaugen und abständern mittels Teleskopstange bis 3,20m Höhe.

Die Dämmplatten für die Klebemontage vorbereiten. Bei Verladung und Auspacken dürfen die Ecken und Kanten nicht beschädigt werden.
Wärmedämmplatten aus formstabiler, nichtbrennbarer Steinwolle mit unbeschädigten Ecken und Kanten für die Klebemontage vorbereiten.
Euroklasse: A1, nichtbrennbar gemäß DIN EN 13501-1
Bemessungswert Wärmeleitfähigkeit ( DIN 4108 )
0,035 W/mK
Sichtseite: Die Sichtseite weist eine erhöhte Druckfestigkeit auf und ist einseitig mit einer naturweißen Vlieskaschierung ausgestattet.
Plattenformat (L x B): 800 x 625 mm
Plattendicke: 120 mm

Kleber vollflächig mit mind. 8er Zahnkelle auf die Rückseite der Platten verteilen, so dass die Kleberschicht nicht dicker als 10 mm ist. Kleber nicht antrocknen lassen und die Platten mit flachen Händen gleichmäßig an die Kellerdecke drücken und vorsichtig gegen benachbarte Platten bzw. Bauteile schieben, um den Kleber nachhaltig einzuschwämmen.

Liefern und ausführen.

Hinweis: die Bestandsdecke ist durch Unterzüge, HLS- und Elektroleitungen untergliedert. Das Dämmen der Decke ist inkl. einer erschwerten Einbausituation im Sinne von Teilflächen zu kalkulieren.

Angebotenes Produkt:
Dämmplatte/ Kleber

'......................................................'
vom Bieter auszufüllen
Menge: 722,000 m²

**2.4.2.2 Deckendämmung 80 mm**
Deckendämmung wie vor, jedoch d = 80 mm im Bereich von Sektionaltoren.

Hinweis: die Bestandsdecke ist durch Führungsschienen der Rolltore untergliedert. Das Dämmen der Decke ist inkl. einer erschwerten Einbausituation im Sinne von Teilflächen zu kalkulieren.
Menge: 82,500 m²

**2.4.2.3 Deckendämmung 30 mm**
Deckendämmung wie vor, jedoch d = 30 mm im Bereich von Sektionaltoren.

Hinweis: die Bestandsdecke ist durch Führungsschienen der Rolltore untergliedert. Das Dämmen der Decke ist inkl. einer erschwerten Einbausituation im Sinne von Teilflächen/ Kleinflächen zu kalkulieren.
Menge: 27,500 m²

**2.4.2.4 Herstellen von Aussparungen 0,25m² bis 0,5 m² in MW**
Herstellen von Aussparungen 0,25m² bis 0,5 m² in MW

Herstellen von Aussparungen rund oder eckig, Ausschnitte für Leuchten, Luftauslässe Revisionsöffnungen, Schalterelemente, Rohrdurchführungen, Kabel, etc

Einschl. dicht anarbeiten der Dämmschicht an das Bauteil sowie einarbeiten eines selbstklebenden vorkomprimierten Fugendichtbands 3-9mm und einseitig klebendes Anputzband aus
geschlossenzelligem PE-Material für den Anschluß an
angrenzende oder in die Putzebene durchdringende
Bauteile einbauen; Stärke 3mm, Breite 15 mm .

Größe von 0,25 m² - 0,5 m²
Menge: 100,000 St

**2.4.2.5 Zulage Unterzüge, Deckendämmung**
Zulage Unterzüge, Deckendämmung

wie vor jedoch ausführung bei Unterzügen, Aufmaß je UZ mit drei seitige Abwicklung, Abmessung UZ h/b/h ca. 30/50/30 bis 50/50/50cm

Dämmplattendicke 120 mm,

Liefern und ausführen.

Angebotenes Produkt:
Mineralwolle und Kleber

'...........................................................'
vom Bieter auszufüllen
Menge: 94,000 m

##### Abschnitt 2.4.3 Stundenlohnarbeiten

*Hinweis: Leistungen auf Nachweis*
Mit der Angebotsunterschrift erklärt der Auftragnehmer
gleichzeitig, dass die Stundenverrechnungssätze für
Stundenlohnarbeiten unter Beachtung der preisrechtlichen
Vorschriften und unabhängig von der Anzahl der abgerechneten
Stunden gelten. In den Stundenverrechnungssätzen der
Stundenlohnarbeiten sind außer den Lohn- und Gehaltskosten
und Gemeinkostenanteile die Sozialkassenbeiträge, die
vermögenswirksamen Leistungen sowie sämtliche Lohn- und
Gehaltsnebenkosten enthalten.
Stundenlohnarbeiten dürfen nur nach vorheriger Beauftragung
durch die Bauleitung ausgeführt werden.

Stundenlohnzettel müssen eindeutig erkennen lassen:
Vor- und Zuname
Beruf
Arbeitsleistung nach Zeit, Ort und Dauer

Die vom AN oder seinem Bevollmächtigten unterschriebenen Stundenlohnzettel müssen für jeden Kalendertag getrennt ausgestellt sein und sind in der Regel täglich der Bauleitung zur Anerkennung vorzulegen.
Nachträglich eingereichte Stundenlohnbelege werden nicht anerkannt.
Für zusätzliche Leistungen auf Nachweis werden im
folgenden Titel die Stundenverrechnungssätze
vorgesehen.

**2.4.3.1 Stundenlohn Facharbeiter**
Stundenlohnarbeiten eines Facharbeiters für nicht erfasste Leistungen gegen besonderen Nachweis einschließlich aller Lohnnebenkosten auf Anordnung der Bauleitung.
Menge: 10,000 h

**2.4.3.2 Stundenlohn Helfer**
Stundenlohnarbeiten eines Helfers für nicht erfasste Leistungen gegen besonderen Nachweis einschließlich aller Lohnnebenkosten auf Anordnung der Bauleitung.
Menge: 10,000 h

### Titel 3 Profilierte Alu-Fassade

*Hinweis: Profilierte Alu-Fassadenprofiltafeln auf zweiteiliger UK*
Konstruktionsmerkmale

Profilierte Alu - Fassadentafeln auf einer
zweiteiligen Aluminium - Unterkonstruktion

Fassadenhöhe: bis 8 Meter

-horizontale, zweiteilige UK
-Wärmedämmung
-vertikale profilierte Alu-Fassade in verschiedenen Oberflächen

*Hinweis: Gleichwertigkeit mit Produktvorschlag*
Sofern die Gleichwertigkeit der angebotenen Produkte nicht bereits bei Angebotsabgabe nachgewiesen wurde, gelten folgende Mindestanforderungen:

Technische Merkmale der Aluminium-Fassadenprofile
Als gleichwertig gelten nur Aluminium-Fassadenprofile mit der gleichen Profilkontur.

Merkmale der metallischen Oberflächen
- Als gleichwertig gelten nur Aluminium-Fassenprofile mit
- einer metallisch veredelten Aluminiumoberfläche Eloxalqualität

mit matter, natürlicher und gleichmäßiger UV-stabiler
Vorbewitterung. 100 % recyclingfähig ohne
Vorbehandlung oder Trennung / Abtragen der Oberfläche.
Systeme mit mechanischer Eignung für Walzprofilierung
und Umkantungen.

Merkmale der organischen Oberflächen
Als gleichwertig gelten nur Aluminium-Fassadenprofile
mit einer mindestens
- 25 µm Polyesterbeschichtung oder
- 35 µm HPC- (High-Performance-Coating) Farbsysteme, Farbpigmente und Lösungsmittel frei von Schwermetallen, UV- und Auskreidungsbeständig

Gleichwertigkeit Befestigungselemente
Es sind nur Befestigungselemente (Schrauben und Niete) aus Aluminium oder Edelstahl zugelassen. Der Korrosionsschutz der Verbindungselemente ist dem Korrosionsschutz der zu verbindenden Bauteile anzupassen, d. h. es sind nichttrostende Werkstoffe zu verwenden.

**3.1 Statische Berechnung profilierte Alu - Fassadenbekleidung**
*** Pauschalposition
Statischer Nachweis für die profilierte Alu-Fassadenbekleidung
nach DIN 18 807 und Typenprüfung einschließlich der
Unterkonstruktion.
Menge: 1,000 Psch

**3.2 Verlegepläne**
*** Pauschalposition
Anfertigung von Verlegeplänen für die Fassadenbekleidung sowie Detailpläne.
Menge: 1,000 Psch

**3.3 justierbare Unterkonstruktion**
Justierbare Aluminium - Unterkonstruktion, horizontal verlegt
für vertikale Fassadenbekleidung liefern und fachgerecht montieren.
Edelstahl-Unterkonstruktion für wärmegedämmte vorgehängte hinterlüftete Fassaden.
Zur Aufnahme der horizontalen-Rasterklickschienen.

Verarbeitungs- bzw. Montagerichtlinien:
Die Unterkonstruktion nimmt Lasten aus Fassadengewicht, Winddruck und Sog sowie thermisch bedingte
Längenänderungen zwängungsfrei auf. Die Zwängungsfreiheit ist durch ein Fest- und Gleitpunktsystem
der Unterkonstruktion gewährleistet, die maximale Tragprofillänge entspricht einer Geschosshöhe, Profilund
Plattenstoß sind bündig.
Die Verarbeitung wird unter Berücksichtigung der Herstellerrichtlinien und der objektbezogenen
statischen Berechnungen ausgeführt.

Untergrund: Mauerwerk / Stützen aus Stahlbeton

Edelstahl -Unterkonstruktion für Fassadenbekleidungen.
· sichtbar mechanisch befestigt
· genietet/geschraubt
Justierbare Edelstahl -Unterkonstruktion, bestehend aus:
· Wandhalter Länge = ca. 40 cm und Beilagen (Edelstahl Mat.Nr.: 1.4404 nach DIN EN 10088-2 oder Mat.Nr.: 1.4301
nach DIN EN 10088-2, Oberfläche 2B) mit einer Mindestauflagebreite von 85 mm und
werkseitig fix integrierten Klemmzungen zum Ausgleich von Bautoleranzen bis 40 mm bei der
Aufnahme der horizontalen L- oder T-Tragprofile,
Mindestdicke 1,8 oder 2 mm, je nach statischer Erfordernis aus stranggepressten Profilen,
sowie Befestigungsmitteln in A2 oder A4 (je nach Konsolenmaterial).
Wandstützen mit ETA- Zulassung nach EAD 090034-00-0404.
Der Ausgleich von Wandunebenheiten bis zu 40 mm durch die Unterkonstruktion ist in den Einheitspreis
einkalkuliert.
Jeder Wandhalter nimmt als Fest- und Gleitpunkt thermisch bedingte Längenänderungen der Tragprofile
in einem Fest- und Gleitpunktsystem zwängungsfrei auf, die Verbindung der Wandhalter erfolgt mittels Selbstbohrschrauben oder Nieten in der Qualität A2 oder A4.
Die thermische Trennung zwischen Wandkonsole und Mauerwerk erfolgt mit einem Isolator, Dicke 6 mm
vormontiert auf der Wandkonsole.
Die Befestigung des Bekleidungsmaterials auf den Tragprofilen erfolgt zwängungsfrei gemäß Vorgaben
des Bekleidungsherstellers mit Nieten oder Schrauben wobei die Farbe der Niet-oder Schraubenköpfe
durch Beschichten der Bekleidung angepasst wird.

Angebotenes Produkt:

'..........................................................'
vom Bieter einzutragen
Menge: 722,000 m²

**3.4 Aluminium Profiltafel mill-finish AluPlusPatina Medium Dark Bronze**
Lieferung und fachgerechte Montage von
Aluminium Profiltafel mill-finish AluPlusPatina
Medium Dark Bronze
als hinterlüftete Außenwand
Verlegerichtung: vertikal
rollgeformte Aluminium-Profiltafel
Legierung: nach DIN 18807 Teil 9.4.1
Oberfläche: mill-finish
Profil/Blechdicke: 37/800/1,00 mm
Tafellänge: max. 8 m
Baubreite: 80 cm
System: AluPlusPatina
Farbton: Medium Dark Bronze B40
mit Schutzfolie auf ganzer Breite
Durch Elektrograining metallisch veredelte
Aluminiumoberfläche mit matter, natürlicher und
gleichmäßiger UV-stabiler Vorbewitterung und Färbung.
100 % recyclingfähig ohne Vorbehandlung oder
Trennung / Abtragen der Oberfläche.
Korrosionsschutz und Langzeitstabilität der Farben.
Mit vorbeschriebenen Befestigern an
vorhandener Unterkonstruktion nach
statischen Erfordernissen befestigen
Überdeckung und Verschnitt sind wie in allen
nachfolgenden Positionen einzurechnen

Angebotenes Produkt

'...........................................'
vom Bieter einzutragen
Menge: 722,000 m²

**3.5 Zulage Einbau Profiltafeln mittels Arbeitsbühne**
*** Pauschalposition
Zulage für den nachträglichen Einbau des profilierten Alu Fassadenpaneels
nach Rückbau des Fassadengerüstes mittels Arbeitsbühne.
Die Arbeitsbühne ist in die Position mit einzukalkulieren.
Menge: 1,000 psch

**3.6 Schrägschnitte**
der Aluminium-Profiltafeln
im Bereich der: Giebel,
Bereich von Toren, Türen, Fenstern
einschließlich Verschnitt
Menge: 70,000 m

**3.7 Außeneckblech**
Ausführung: Aussenecke im Winkel von 90°
Eckblech
Material: Aluminium 1,00 mm dick
Oberfläche: wie Aluminium Fassadenbekleidung
gekantet nach Erfordernis
an vorhandener Unterkonstruktion befestigen,
Befestigungsmittel sind einzurechnen,
Dehnungsfugen sind bei der Montage zu
berücksichtigen, Stöße sind zu hinterlegen.
Menge: 30,000 m

**3.8 Laibungsausbildung mit Laibungsblech**
als vertikaler Abschluss
im Bereich von Fenstern, Türen und Toren
Einschubleiste gekantet
zur Aufnahme des Wandanschlussbleches an bauseitigen
Fenster-, Tür- oder Torblendrahmen befestigen,
Befestigungsmittel sind einzurechnen,
Dehnungsfugen und erforderliche Passschnitte
sind bei der Montage zu berücksichtigen,
Stöße sind zu hinterlegen.
Laibungsblech
Material: Aluminium 1,00 mm dick
Oberfläche:  wie Fassadenbekleidung
Zuschnitt: 250 mm
3 mal gekantet
Menge: 15,000 m

**3.9 Sturzausbildung mit Laibungsblech**
als horizontaler Abschluss
im Bereich von Fenstern, Türen und Toren
Einschubleite gekantet
zur Aufnahme des Wandanschlussbleches an bauseitigen
Fenster-, Tür- oder Torblendrahmen befestigen,
Befestigungsmittel sind einzurechnen,
Dehnungsfugen und erforderliche Passschnitte
sind bei der Montage zu berücksichtigen,
Stöße sind zu hinterlegen.
Laibungsblech
Material: Aluminium 1,00 mm dick
Oberfläche: wie Fassadenbekleidung
Zuschnitt: 250 mm
3 mal gekantet
Lochblech
Zuschnitt: 200 mm
Menge: 5,000 m

**3.10 Unterer Fassadenabschluss**
Fassadenabschlussblech
Material: Aluminium 1,00 mm dick
Oberfläche: wie Aluminium- Fassadenbekleidung
Farbe: RAL nach Wahl des AG
Zuschnitt: 200 mm
3 mal gekantet
Befestigungsmittel sind einzurechnen,
Dehnungsfugen und erforderliche Passschnitte
sind bei der Montage zu berücksichtigen,
Stöße sind zu hinterlegen.

Lochblech
1 mal gekantet
Menge: 120,000 m

**3.11 Oberer Fassadenabschluss**
Lochblech
Material: Aluminium 0,80 mm dick
stuccodessiniert
Zuschnitt: 200 mm
2 mal gekantet
Befestigungsmittel sind einzurechnen,
Dehnungsfugen und erforderliche Passschnitte
sind bei der Montage zu berücksichtigen,
Stöße sind zu hinterlegen.

Fassadenabschlussblech
Material: Aluminium 1,00 mm dick
Oberfläche: wie Fassadenbekleidung
Farbe: RAL nach Wahl des AG
Zuschnitt: 200 mm
3 mal gekantet
Menge: 120,000 m

**3.12 seitlicher Wandanschluss**
als vertikaler Abschluss
im Bereich von angrenzenden Bauteilen
Abschlussblech
Material: Aluminium 1,00 mm dick
Oberfläche:  wie Fassadenbekleidung
Zuschnitt: 160 mm
3 mal gekantet
an horizontaler Rasterklickschiene befestigen,
Befestigungsmittel sind einzurechnen,
Dehnungsfugen sind bei der Montage zu
berücksichtigen, Stöße sind zu hinterlegen.
Menge: 10,000 m

### Titel 4 Aluminiumpaneele

*Hinweis: glatte Alu - Fassadenpaneele*
hinterlüftete Wandbekleidung mit
Alu - Fassadenpaneele auf einer zweiteiligen vertikalen, justierbaren Unterkonstruktion

Fassadenhöhe: bis 8 Meter

-horizontale, justierbare Unterkonstruktion
-Dämmung
-Aluminiumpaneele vertikal verlegt mit erforderlicher Unterkonstruktion z.B. Rasterklickschiene

Hinweis: es liegen weder Details, noch Pläne vor

*Hinweis: Gleichwertigkeit*
Gleichwertigkeit

Sofern die Gleichwertigkeit der angebotenen Produkte nicht bereits bei Angebotsabgabe nachgewiesen wurde, gelten folgende Mindestanforderungen:

Technische Merkmale der Aluminium-Fassadenprofile
Als gleichwertig gelten nur Aluminium-Fassadenprofile mit der gleichen Profilkontur.

Merkmale der metallischen Oberflächen
- Als gleichwertig gelten nur Aluminium-Fassenprofile mit
- einer metallisch veredelten Aluminiumoberfläche, System: AluPlusPatina millfinish, Eloxalqualität

mit matter, natürlicher und gleichmäßiger UV-stabiler
Vorbewitterung. 100 % recyclingfähig ohne
Vorbehandlung oder Trennung / Abtragen der Oberfläche.
Systeme mit mechanischer Eignung für Walzprofilierung
und Umkantungen.

Merkmale der organischen Oberflächen
Als gleichwertig gelten nur Aluminium-Fassadenprofile
mit einer mindestens
- 25 µm Polyesterbeschichtung oder
- 35 µm HPC- (High-Performance-Coating) Farbsysteme, Farbpigmente und Lösungsmittel frei von Schwermetallen, UV- und Auskreidungsbeständig

Gleichwertigkeit Befestigungselemente
Es sind nur Befestigungselemente (Schrauben und Niete) aus Aluminium oder Edelstahl zugelassen. Der Korrosionsschutz der Verbindungselemente ist dem Korrosionsschutz der zu verbindenden Bauteile anzupassen, d. h. es sind nichttrostende Werkstoffe zu verwenden.

**4.1 Statische Berechnung glatte Alu-Fassadenpaneele**
*** Pauschalposition
Statischer Nachweis für die glatte Alu-Fassadenbekleidung
nach DIN 18 807 und Typenprüfung einschließlich der
Unterkonstruktion.
Menge: 1,000 Psch

**4.2 Verlegepläne glatte Alupaneele**
*** Pauschalposition
Anfertigung von Verlegeplänen für die Fassadenbekleidung
(Rasterklickschiene + Paneele) einschließlich notwendiger Anschlussdetails
Menge: 1,000 Psch

**4.3 justierbare Unterkonstruktion**
Justierbare Aluminium - Unterkonstruktion, horizontal verlegt
für vertikale Fassadenbekleidung liefern und fachgerecht montieren.
Edelstahl-Unterkonstruktion für wärmegedämmte vorgehängte hinterlüftete Fassaden.
Zur Aufnahme der horizontalen-Rasterklickschienen.

Verarbeitungs- bzw. Montagerichtlinien:
Die Unterkonstruktion nimmt Lasten aus Fassadengewicht, Winddruck und Sog sowie thermisch bedingte
Längenänderungen zwängungsfrei auf. Die Zwängungsfreiheit ist durch ein Fest- und Gleitpunktsystem
der Unterkonstruktion gewährleistet, die maximale Tragprofillänge entspricht einer Geschosshöhe, Profilund
Plattenstoß sind bündig.
Die Verarbeitung wird unter Berücksichtigung der Herstellerrichtlinien und der objektbezogenen
statischen Berechnungen ausgeführt.

Untergrund: Mauerwerk / Stützen aus Stahlbeton

Edelstahl -Unterkonstruktion für Fassadenbekleidungen.
· sichtbar mechanisch befestigt
· genietet/geschraubt
Justierbare Edelstahl -Unterkonstruktion, bestehend aus:
· Wandhalter Länge = ca. 40 cm und Beilagen (Edelstahl Mat.Nr.: 1.4404 nach DIN EN 10088-2 oder Mat.Nr.: 1.4301
nach DIN EN 10088-2, Oberfläche 2B) mit einer Mindestauflagebreite von 85 mm und
werkseitig fix integrierten Klemmzungen zum Ausgleich von Bautoleranzen bis 40 mm bei der
Aufnahme der horizontalen L- oder T-Tragprofile,
Mindestdicke 1,8 oder 2 mm, je nach statischer Erfordernis aus stranggepressten Profilen,
sowie Befestigungsmitteln in A2 oder A4 (je nach Konsolenmaterial).
Wandstützen mit ETA- Zulassung nach EAD 090034-00-0404.
Der Ausgleich von Wandunebenheiten bis zu 40 mm durch die Unterkonstruktion ist in den Einheitspreis
einkalkuliert.
Jeder Wandhalter nimmt als Fest- und Gleitpunkt thermisch bedingte Längenänderungen der Tragprofile
in einem Fest- und Gleitpunktsystem zwängungsfrei auf, die Verbindung der Wandhalter erfolgt mittels Selbstbohrschrauben oder Nieten in der Qualität A2 oder A4.
Die thermische Trennung zwischen Wandkonsole und Mauerwerk erfolgt mit einem Isolator, Dicke 6 mm
vormontiert auf der Wandkonsole.
Die Befestigung des Bekleidungsmaterials auf den Tragprofilen erfolgt zwängungsfrei gemäß Vorgaben
des Bekleidungsherstellers mit Nieten oder Schrauben wobei die Farbe der Niet-oder Schraubenköpfe
durch Beschichten der Bekleidung angepasst wird.

Angebotenes Produkt:

'..........................................................'
vom Bieter einzutragen
Menge: 120,000 m²

**4.4 Rasterklickschiene**
Rasterklickschienen mit eingelegtem glasfaserverstärktem Inlay zur ungehinderten thermischen Längenausdehnung und geräuscharmen Arretierung sowie zur richtungsfreien Montage und rückbaufreiem Austausch von einzelnen Alu-Paneelen, flucht- und lotrecht auf vorbeschriebener Unterkonstruktion befestigt.
Höhe 55 mm
Einbauhöhe mit Paneel: 70 mm
Schienenabstände, sowie alle Befestigungs- und Verankerungsmittel nach statischem Nachweis

Angebotenes Produkt:

'..........................................'
vom Bieter einzutragen
Menge: 120,000 m²

**4.5 glattes Aluminiumpaneel mill-finish AluPlusPatina Medium Dark Bronze**
als hinterlüftete Außenwandbekleidung
Verlegerichtung: senkrecht
Aluminium - Fassadenpaneel
Legierung: nach allgemeiner bauaufsichtlicher Zulassung
Profil/Blechdicke: 30/400/1,0 mm
Tafellänge: bis 9 m
Baubreite: 400 mm
Oberfläche:
AluPlusPatina mill-finish, Medium Dark Bronze B40 Eloxalqualität, mit Schutzfolie auf ganzer Fläche
mit Schutzfolie auf der Ansichtsfläche
glattes Alu-Paneel beidseitig mit Kopfkantung
in passendem Systemhalter zur richtungsfreien
Montage und rückbaufreiem Austausch von einzelnen
Alu-Paneelen durchdringungsfrei eingeklickt.
Verschnitte sind, wie in allen nachfolgenden Positionen, einzurechnen.
Jedes Alu-Paneel ist mit einer Festpunktklemme und einem Führungsschnapper zu versehen.

Angebotenes Produkt:

'.....................................'
vom Bieter einzutragen
Menge: 120,000 m²

**4.6 glattes Alupaneel Sonderbaubreite**
im Bereich von Fenstern, Türen, Toren
als hinterlüftete Außenwandbekleidung
Verlegerichtung: senkrecht
Aluminium - Fassadenpaneel
Legierung: nach DIN 18807 Teil 9.4.1
Profil/Blechdicke: Sonderbaubreite
Tafellänge: nach Erfordernis
Baubreite: min. 130 mm bis max. 250 mm Paneelbaubreite der vorbeschriebenen Hauptposition
Oberfläche: wie Fassadenbekleidung
mit Schutzfolie
Alu-Paneel beidseitig mit Kopfkantung
in passendem Systemhalter zur richtungsfreien
Montage und rückbaufreiem Austausch von einzelnen
Alu-Paneelen durchdringungsfrei eingeklickt.
Verschnitte sind, wie in allen nachfolgenden Positionen, einzurechnen.
Jedes Alu-Paneel ist mit einer Festpunktklemme und einem Führungsschnapper zu versehen.
Menge: 10,000 m

**4.7 Zulage Einbau Fassadenpaneele mittels Arbeitsbühne**
*** Pauschalposition
Zulage für den nachträglichen Einbau des Alu Fassadenpaneels
nach Rückbau des Fassadengerüstes mittels Arbeitsbühne.
Die Arbeitsbühne ist in die Position mit einzukalkulieren.
Menge: 1,000 psch

**4.8 Festpunktauflager**
als horizontales Auflager zur Aufnahme der
Vertikallasten aus der Alu-Paneelen
Auflagerschiene
Aluminium stranggepreßt 5,00 mm dick
auf der vor beschriebenen vertikalen
Unterkonstruktion befestigt gem. Verlegeplan aus Titel 3.
Befestigungsmittel sind einzurechnen,
Dehnungsfugen sind bei der Montage zu
berücksichtigen

Angebotenes Produkt:

'......................................'
vom Bieter einzutragen
Menge: 180,000 m

**4.9 Schrägschnitte**
der glatten Alu-Paneele
im Bereich der Giebel
einschließlich Verschnitt
Menge: 20,000 m

**4.10 Versteifungsblech bei Schrägschnitten**
Versteifungsblech
Material: Aluminium 1,00 mm dick
Oberfläche: wie glatte Alu-Fassadenbekleidung
Zuschnitt: 100 mm
5 mal gekantet
bauseits an der Paneelrückseite befestigen,
Befestigungsmittel sind einzurechnen.
Menge: 20,000 m

**4.11 Stoßausbildung Lisene**
Lisenenprofil
als Übergang von profilierter Fassade zur glatten Fassade
Material: Aluminium 1,00 mm dick
Oberfläche: wie Fassadenbekleidung
Zuschnitt: nach erfordernis, min. 130 mm
3mal gekantet
an  UK befestigen
Befestigungsmittel sind einzurechnen,
Dehnungsfugen sind bei der Montage zu
berücksichtigen und mit Stoßblechen zu hinterlegen
Lastabtragungsprofil zur Aufnahme der Vertikallasten aus den Alu-Paneelen

Material: Aluminium stranggepresst 5,00 mm
auf der vorbeschriebenen vertikalen Unterkonstruktion befestigt

Angebotenes Produkt:

'.....................................'
vom Bieter einzutragen
Menge: 20,000 m

**4.12 Außeneck-Lisene**
Eckausbildung mit Lisene

Material: Aluminium 1,00 mm dick
Oberfläche: wie Fassadenbekleidung
Zuschnitt: 450 mm
7 mal gekantet
An vorhandener vertikaler Unterkonstruktion befestigt.
Befestigungsmittel sind einzurechnen, Dehnungsfugen sind bei der Montage zu berücksichtigen,
Stöße sind zu hinterlegen.

Angebotenes Produkt:

'.....................................'
vom Bieter einzutragen
Menge: 20,000 m

**4.13 Unterer Fassadenabschluss**
als horizontaler Abschluss
im Sockelbereich
Sockelblech
Material: Aluminium 1,00 mm dick
Oberfläche:  wie Fassadenbekleidung
Farbe: RAL nach Wahl des AG
Zuschnitt: 280 mm
3 mal gekantet
Lochblech
Material: Aluminium 1,00 mm dick
Zuschnitt: 200 mm
2mal gekantet
inklusive Z-Profil zur Befestigung des Lochblechs
Zuschnitt: 200 mm
2 mal gekantet
Befestigungsmittel sind einzurechnen,
Dehnungsfugen sind bei der Montage zu
berücksichtigen, Stöße sind zu hinterlegen.

Liefern und fachgerecht montieren.
Menge: 15,000 m

**4.14 Oberer Fassadenabschluss**
Abschlussblech gelocht
Material: Aluminium 1,00 mm dick
Farbe: RAL nach Wahl des AG
Zuschnitt: 200 mm
3 mal gekantet

liefern und fachgerecht montieren

Angebotenes Produkt:

'.....................................'
vom Bieter einzutragen
Menge: 20,000 m

**4.15 Zulage Druck auf glatte Alu-Fasssadenpaneele**
*** Pauschalposition
Zulage für den direkten Druck ab Werk vom Hersteller einer bauseitigen Zeichnung auf die glatten Alu-Fassadenpaneele gem. beiliegendem Foto.
Abmessungen h/B ca. 5,0 x 9,50 m
Menge: 1,000 psch

### Titel 5 Stundenlohnarbeiten

**5.1 Stundenlohnarbeiten Hilfskraft des Klempnerhandwerks**
Hilfskraft des Klempnerhandwerks
Menge: 10,000 Std

**5.2 Stundenlohnarbeiten Fachkraft des Klempnerhandwerks**
Fachkraft des Klempnerhandwerks
Menge: 10,000 Std
